# SWK Niemtsch-3BA
Angebotsaufforderung (GAEB 90, DA83)
DV-Nummer: 1936
Währung: EUR
Auftraggeber: Wasserverband Lausitz, Betriebsführungs GmbH, Am Stadthafen

## Zusätzlicher Text
Allgemeines:

Die Realisierung des 2.Teilabschnittes Dorfstraße soll im Mai-Juni 2026
erfolgen.
Der 3.Teilabschnitt Niemtscher Mühle soll im September -November 2026
realisiert werden.

Die nachstehenden Beschreibungen gelten allgemein für Leistungen des
Tief- und Straßenbaus und sind spezifiziert auf das Vorhaben anzuwenden!

Nachfolgend aufgeführte sicherheitstechnische Hinweise sind bei der
Erarbeitung des Angebots durch den AN zu beachten und in die
Einheitspreise mit einzurechnen. Eine gesonderte Vergütung erfolgt
nicht.

- Entsorgung:
Der AN ist im Rahmen seiner Auftragserfüllung zur Beseitigung
anfallenden Bauschuttes und Abfalls (Schutt, Holz, Verpackungen u.a.)
verantwortlich.

- Tagesunterkünfte:
(erforderlich bei mehr als 4 Arbeitnehmern mit einer Dauer von mehr als
einer Woche) Tagesunterkünfte entsprechend den baulichen Anforderungen
und den Anforderungen an die Einrichtungen nach  o45 u. 46 und den
Arbeitsstättenrichtlinien ASR 45/1-6 auf den vom Auftraggeber
ausgewiesenen Flächen vorhalten. Im Preis enthalten sind die Kosten für
Betrieb und Unterhalt.

- Brandschutz:
Handfeuerlöscher

- Erdarbeiten:
Für die Ausführung der Erdarbeiten sind die Festlegungen in DIN EN 1610,
der DIN 4124 "Baugruben und Gräben" sowie in der UVV "Bauarbeiten"
(VBG 37) insbesondere Abschnitt VI "Zusätzliche Bestimmungen für
Arbeiten
in Gräben sowie an und vor Erd- und Felswänden" zu beachten.

Die Absicherung von Baugruben und Gräben in oder in der Nähe von
öffentlichem Verkehrsraum ist vom AN unter Berücksichtigung der Vorgaben
des AG mit der zuständigen Behörde abzustimmen.

Der Auftragnehmer hat sich vor Durchführung der Erdarbeiten ausreichend
Kenntnis über die Lage von Leitungen, Kabeln, Kanälen und dergleichen im
Bereich der Baugruben oder Gräben zu verschaffen und mit den
Anlagenbetreibern geeignete Schutzmaßnahmen festzulegen, die
Festlegungen der Versorgungsträger sind zu beachten. (Einholung von
Schachtscheinen!).

Im Bereich benachbarter baulicher Anlagen sind die Erdarbeiten unter
Beachtung der DIN 4123 "Gebäudesicherung" durchzuführen.

Gefährden besondere Einflüsse, wie z. Bsp.: Aufschüttungen,
Grundwasserabsenkungen, Erschütterungen (DIN 4124, Ziffer 4.2.3 und
4.2.4.) die Standsicherheit von unverbauten Baugruben und Grabenwänden,
so hat der AN die Standsicherheit besonders zu überprüfen.
Hält der AN flachere Böschungen aus den vorgenannten Gründen für
notwendig, so hat er dies gemaß VOB/B o4 Nr.3 anzuzeigen und
entsprechend den Erfordernissen auszuführen.

Bei verbauten Baugruben und Gräben hat der AN dafür zu sorgen, daß die
Standsicherheit des Verbaus in jedem Bauzustand bis zum Erreichen der
Sohle und während des gesamten Rückbaus gewährleistet ist (DIN 4124,
Ziffer 4.3.8).

Der Verbau und seine Teile müssen vom AN während der Bauausführung
regelmäßig überprüft werden (DIN 4124, Ziffer 4.3.9). Der Zugang in die
Baugrube / Gräben hat den sicherheitstechnischen Anforderungen zu
entsprechen!

- Schachtabdeckungen, Provisorien:
Durchtrittsichere, unverschiebliche Abdeckungen auf Schächten auf
Anordnung der Bauleitung herstellen, für die Dauer der
Auftragsausführung, bzw. als Provisorium bis zur Fertigstellung
vorhalten und wieder entfernen (zur Sicherung von Einstiegsschächten der
Kanäle u.a.) Abdeckungen auf Anforderung der BL instandsetzen.

- Umwehrungen
Seitenschutz nach DIN 4420 "Arbeits- und Schutzgerüste" an Verkehrswegen
der Baustelle zur Sicherung gegen Absturz von Personen herstellen,
vorhalten und wieder entfernen.

- Einrichtungen zum Bergen von Personen

Vor Baubeginn ist ein detaillierter Bauablaufplan mit dem zuständigen
Bauüberwacher WAL-B abzustimmen.

## Zusätzlicher Text
Zusätzliche Technische Vertragsbedingungen des
WAL-B Senftenberg:

1. Maßgebend für die Ausführung der Arbeiten sind die/das:
- BGV A1
- BGV C22
- VBG 40
- DVGW-Arbeitsblatt GW 315
- einschlägigen DIN-Vorschriften
- Arbeitsschutzgesetz
- VOB/B und VOB/C
- UVV der Tiefbau-Berufsgenossenschaft und der
  Berufsgenossenschaft der Gas- und Wasserwerke
- ZTV A-StB der Forschungsgesellschaft für Straßen- und Verkehrswesen
- ZTV-SA und die "Richtlinien zur Sicherung von Arbeitsstellen an
  Straßen" (RSA)
- Bestimmungen der StVO und der Polizei

2. Der Auftraggeber (AG) gestattet den Anschluss an eigene Anlagen der
Wasserversorgung ab Standrohrzähler. Die Weiterverteilung geht zu Lasten
des Auftragnehmers (AN). Standrohrzähler sind gegen Gebühr beim AG
auszuleihen.

3. Vor Arbeitsausführung sind der Bauleiter und der deutschsprachige
Polier dem AG namhaft zu machen. Der Bauleiter des AN ist für die
Bauleitung verantwortlich und übernimmt hier insbesondere die
Verkehrssicherungspflicht. Sollte aufgrund des Einsatzes von
Subunternehmern ein Koordinator für Sicherheitsfragen erforderlich sein,
so ist auch dieser durch den AN zu stellen. Der AG kann die Abberufung
des eingesetzten Führungspersonals verlangen, wenn diese die
Voraussetzung für eine verantwortungsvolle Zusammenarbeit oder die
fachliche Eignung nicht erfüllen.

4. Es ist dafür Sorge zu tragen, daß während der Bauzeit
Ausführungspläne, ein Leistungsverzeichnis und die behördlichen
Genehmigungen (z.B. Verkehrszeichenplan) in Kopie ständig auf der
Baustelle vorhanden sind. Außerdem ist eine Kopie aller behördlichen
Genehmigungen vor Arbeitsausführung beim AG einzureichen.

5. Beim Transport und der Verlegung sind alle Arten von Rohren und
Formstücken so sachgemäß zu behandeln und zu verladen, daß
Beschädigungen der Rohre, der Rostschutzmittel bzw. der Umhüllung
ausgeschlossen sind. Das gleiche gilt für alle sonstigen Baustoffe und
Bauteile. Bei umhüllten Stahlrohren und Formstücken ist besondere
Vorsicht geboten.

6. Kleinmaterialien u.a. Dicht- und Gummiringe, Maschinenschrauben
usw. sowie Armaturen sind unter Verschluss in einem Raum zu lagern.

7. Es ist nur der Einsatz von schallgedämpften Maschinen und Geräten
zulässig.

8. Unklarheiten, welche die Arbeitsabwicklung bzw. die Herstellung von
Bauteilen beeinflussen, sind unverzüglich dem AG mitzuteilen.
Eigenmächtige Entscheidungen dürfen nicht getroffen werden. Die hieraus
resultierenden Nachteile, Wertminderungen, Schäden usw. gehen zu Lasten
des AN.

9. Mehrmalige Unterbrechungen des Bauablaufes (auch witterungsbedingt)
sowie zusätzliche Absprachen mit den Aufgraggebern sind in die EH-Preise
einzuberechnen und werden nicht gesondert vergütet.

10. Es gilt immer Material liefern und einbauen (falls in den
Einzelpositionen nichts anderes vermerkt wurde)

## Los 1 - BE und Allgemeines 2.TA / 3.TA
Datum: 05.03.26

### Titel 01 Baustelleneinrichtung, Sicherungs- und Koordinierungsmaßnahmen SW

#### Bereich 01.01 Baustelleneinrichtung u. -räumung

**01.01.1 Baustelle einrichten, vorhalten und räumen**
Anfuhr und Aufstellung aller für die planmäßige
Durchführung der Arbeiten erforderlichen Einrichtungen
und Geräte, wie Aufenthaltsräume, Baumaschinen und
Versorgungsanlagen (Strom-, Wasser- und
Abwasserleitungen), Anlage der Zufahrten und
Verkehrswege innerhalb der Baustelle.

Ausführung der Baumaßnahme in mehreren, örtlich
getrennten
Teilabschnitten, evt. Mehraufwendungen einkalkulieren.

Bauwasser- und Baustromanschlüsse in genügender Anzahl
mit Wasseruhr, ausreichend dimensioniert für die
Versorgung des gesamten Baustellenbetriebes, auch als
Anschluß für Fremdfirmen nutzbar, einrichten, vorhalten
und nach Fertigstellung des Bauwerkes abbauen.
Der Auftragnehmer hat die behördlichen Anträge für die
Einrichtung und Beseitigung der Anlage ohne Mitwirkung
des Auftraggebers zu stellen, Gebühren und Nebenkosten
sind im Pauschalpreis einzurechnen.
Die Kosten für den Verbrauch trägt der AN.
Die Anschlußwerte sind vom AN festzustellen. Ggf. ist
der
Wasseranschluß gegen Frost zu schützen. Die dafür zu
verwendenden Standrohre mit Wasserzähler sind von der
WAL Betrieb zu beziehen. Der Standort der
Wasserentnahme
ist mit dem Rohrnetzmeister vorher abzustimmen.

Flächen für die BE können nicht durch den AG
bereitgestellt werden, der AN ist für die Beschaffung
bzw. Anmietung der Flächen selbst verantwortlich, die
Kosten sind in den EP einzurechnen.

Vorhalten, Unterhalten und Beleuchten aller
Bestandteile der Baustelleneinrichtung während der
Bauzeit einschl. etwaiger Unterbrechungen sind im
Pauschalpreis enthalten. Die öffentlichen
Verkehrsflächen sind laufend zu säubern.
Mengenänderungen der vertraglichen Leistungen oder eine
Fristverlängerung verändern den Pauschalbetrag der
Baustelleneinrichtung nicht. Die Auszahlung der
Pauschale Baustelleneinrichtung erfolgt im Verhältnis
der durchgeführten Leistungen. Die Restsumme wird mit
der Schlußrechnung fällig. Das Vorhalten der Geräte,
ihre Unterhaltung und der zu ihrem Betrieb notwendigen
Betriebsstoffe sind in die Einheitspreise einzurechnen.
Abbrechen und Abfahren der Einrichtungen, Geräte und
Maschinen, einschl. evt. erforderlichem Abbruch und
Abtransport von Fundamenten, Straßenbefestigungen,
Gruben, Leitungen usw., soweit diese im Zuge der
Baustelleneinrichtung erstellt wurden. Aufräumen der
Baustelle, der Bau- und Lagerplätze, der Zufahrtswege
und Wiederherstellung des ursprünglichen Zustandes im
gesamten Baustellenbereich. Mehrmalige Unterbrechungen
der Arbeiten (z.B. Baufeldumsetzungen sind in die
Einheitspreise einzurechnen. Eine gesonderte Vergütung
erfolgt nicht. Im technologischen Ablauf  ist z. B.
die Zufahrt für Anlieger in den einzelnen Baufeldern zu
gewährleisten (nach Wahl AN). Die betroffenen
Grundstückseigentümer und Anlieger sind durch den AN
rechtzeitig und selbstständig bei technologisch
bedingten Sperrzeiten zu informieren.  Anfallende
Stoffe (ggf. Erdstoffe, Rohrmaterial, Asphalt usw. )
werden, wenn nicht anders vermerkt, Eigentum des AN und
sind schadlos zu beseitigen. Die Kalkulation der
Einzelpositionen  beinhaltet das Laden, die Transport-,
Kipp- und Deponiegebühren.  Die Festlegung der
Zwischenlagerplätze ist Sache des AN. Abstimmungen sind
einzurechnen. Eine Ortsbesichtigung vor Abgabe des
Angebotes ist dringend empfehlenswert. Nachforderungen
aus Unkenntnis der Örtlichkeiten werden nicht
anerkannt.
Menge: 1,000 Psch

**01.01.2 Masten sichern**
Masten für Beleuchtung oder Freileitung während der
Bauzeit mittels Verankerung sichern, einschließlich
Vorhaltung, Sicherung abbauen und beseitigen.
Abrechnung erfolgt auf Nachweis.
Menge: 5,000 St

**01.01.3 Bauzaun auf- und abbauen, Zaunhöhe 2,0 m, freist.**
Bauzaun nach Angaben des AG einschl. der erforderlichen
Tore standsicher herstellen, während der Bauzeit vor-
und unterhalten und nach Bedarf umsetzen sowie nach
Beendigung der Bauzeit entfernen. Zaunhöhe über Gelände
2,0 m. Zaun aus Stahlgitterzaunelementen, die
Zaunelemente müssen fest miteinander (min. 2
Schraubverbindungen) verbunden sein. Bauzaun nach
Erfordernis für baubetriebliche Belange kurzzeitig
aufnehmen und mit Arbeitsende wieder herstellen.
Menge: 200,000 m

**01.01.4 Beweissicherungsverfahren**
Beweissicherung im Einflussbereich der Bauarbeiten vor
Beginn und nach Abschluss der Bauarbeiten für
angrenzende Flächen und Objekte, in Abstimmung mit dem
Grundstückseigentümer, Dokumentation der öffentlichen
Flächen unmittelbar angrenzender baulicher Anlagen
(Einfriedungen, Zaunsockel und Mauern).
Zustandsdokumentation und -beschreibung einschließlich
Fotodokumentation mit Vor und Rückblick aller 20 m
entlang des Baufeldes. Durchführung der Beweissicherung
durch einen Sachverständigen, die Kosten für den
Sachverständigen sind einzurechnen, Zustand und
Beschaffenheit feststellen und dokumentieren, durch
Begehung mit schriftlichem Protokoll und Anfertigen von
Lichtbildern, Protokolle und Anlagen müssen durch
Unterschrift des AN und der Grundstückseigentümer
anerkannt sein, Vorlage aller Beweissicherungen
zeitnah,
Schlussbeweissicherung spätestens mit der
Schlussrechnung, Anzahl der Ausfertigungen der
Protokolle und sonstiger Dokumentationen 1x in
Papierform und 1x digital.
Menge: 1,000 psch

**01.01.5 Beweissicherungsverfahren / Nachschau**
Eine abschließende Nachschau und Kontrollmessung nach
Beendigung der Baumaßnahme ist zusammen mit den
Grundstückspächtern, Grundstückseigentümern und
anderen Betroffenen durchführen.
Über die Begehung ist ein Protokoll der vorgefundenen
Zustände anzufertigen.
Für die Beseitigung aller durch den AN verursachten
Schäden hat der AN im Rahmen seiner Obhutspflicht
aufzukommen.
Menge: 1,000 Psch

**01.01.6 Grenzsteine / Meßpunkte sichern**
Grenzstein- und Meßpunktsicherung, Sicherung aller
Vermarkungs- und Meßpunkte gegen Beschädigungen und
Lageveränderung, einschließlich aller in diesem
Zusammenhang entstehenden Kosten, von Beginn der
Bauausführung bis zur Übergabe des Vorhabens an den AG.
In der Lage veränderte Grenzpunkte bzw. Meßpunkte
werden auf Kosten des AN durch das zuständige
Vermessungsamt wiederhergestellt.
Teilabschnitte
Menge: 10,000 St

#### Bereich 01.02 Verkehrssicherung und Beschilderung

*Hinweis*
Die allgemein erforderliche Verkehrssicherung nach RSA
für den Baustellenbereich ist in die
Leistungspositionen für die Baustelleneinrichtung
einzurechnen. Mit den nachfolgenden Positionen werden
nur Leistungen mit besonderer Erfordernis vergütet.

**01.02.1 Dokumentation Bestand**
Dokumentation Beschilderung im Bestand durchführen.
Vor Baubeginn ist über die bestehende Beschilderung
eine Fotodokumentation anzufertigen, mit
Standortzuweisung und Erfassung der Schilderart und
Bemerkungen zum Schilderzustand.
Erfasst werden alle Schilder, wie Verkehrsschilder,
Zusatzschilder, Leitschilder, Straßennamenschilder und
Reklameschilder im Straßenraum.
Menge: 1,000 Psch

**01.02.2 Verkehrsrechtliche Anordnung Einholen**
Einholen einer verkehrsrechtlichen Anordnung beim
zuständigen Straßenverkehrsamt.
Der Antrag ist rechtzeitig vor Baubeginn einzuholen und
dem AG vor Beginn der Arbeiten unaufgefordert
vorzuzeigen.
In die Position sind alle in Verbindung stehenden
Aufwendungen, wie telefonische und örtliche
Abstimmungen mit dem Straßenverkehrsamt, der Stadt/
Gemeinde und Anwohnern einzurechnen.
Die Gebühren zur Erwirkung der Anordnung sind ebenfalls
einzukalkulieren.
Menge: 1,000 psch

**01.02.3 Verkehrsleiteinrichtung innerhalb der Baustelle**
Für Aufwendungen aller Art beim Einrichten von
Umleitungen und Sperrungen in den einzelnen
Bauabschnitten und im gesamten Baustellenbereich,
inkl. Beschaffung, Unterhaltung, Um- und Abbau sowie
Beleuchtung der durch die Baumaßnahme erforderlich
werdenden Umleitungsanlagen für Fahrzeuge und / oder
Fußgängerverkehr in allen Bauabschnitten,
ggf. mit den erforderlichen, zugehörigen
Markierungsarbeiten.

Die Ausführung der Verkehrssicherungs- und
-leiteinrichtungen bedarf einem von der
Straßenverkehrsbehörde bestätigten Beschilderungsplan.

Nach Abschluss der Arbeiten sind alle erforderlich
gewordenen Einrichtungen von der Baustelle zu
entfernen.

Einrichtungen zur Verkehrssicherung nach StVO, RSA und
ZTV-SA.

Vorhandene Verkehrsschilder ggf. vor Beginn und nach
Beendigung der Maßnahme außer Kraft setzen und wieder
in Kraft setzen. Vorübergehende Sicherungsmaßnahmen
durchführen.

60 v.H. der Pauschale werden nach Aufstellen, der Rest
nach Beseitigen der Verkehrssicherung vergütet.
Menge: 1,000 psch

**01.02.4 Aufrechterhaltung Anlieger- u. Fußgängerverkehr**
Für alle Erschwernisse, die durch die Aufrechterhaltung
des Fußgänger- und Anlieger- und besonders des
Lieferverkehrs entstehen.
Menge: 1,000 psch

**01.02.5 Verkehrssicherung Gehweg**
punktuelle Absperrung des Gehweges für die Umbindung
von Hausanschlüssen (22 St.)
Menge: 1,000 psch

**01.02.6 Aus- und Einbau vorh. Schilder ohne Betons.**
Ein- und Ausbau vorhandener Schilder ohne Betonsockel.
Vorhandene Verkehrs- und Straßenschilder einschließlich
Schilderpfosten aufnehmen, seitlich lagern und wieder
setzen ohne Betonsockel. (nur Aus- oder Einbau wird mit
0,5 Stck. abgerechnet)
Menge: 2,000 St

**01.02.7 Aus- und Einbau vorh. Schilder mit Betonsockel**
Aus- und Einbau vorhandener Schilder mit Betonsockel.
Vorhandene Verkehrs- und Straßenschilder einschließlich
Schilderpfosten aufnehmen, seitlich lagern und wieder
setzen mit Betonsockel. (nur Aus- oder Einbau wird mit
0,5 Stck. abgerechnet)
Menge: 2,000 St

#### Bereich 01.03 Behelfsbrücken/Grabenabdeckungen

*Hinweis*
Das Auf- und Abdecken der Behelfsbrücken wird nicht
gesondert vergütet und ist in die jeweiligen Positionen
mit einzurechnen.

**01.03.1 Behelfsbrücke herst. Fußg., alle Grabbr.**
Behelfsbrücke einschließlich Auflagerung nach
statischen, konstruktiven und verkehrstechnischen
Erfordernissen herstellen. Brücke mit rutschsicherer
Lauffläche für Fußgänger mit Hand-, Knie- und
Fussleiste. Übergang von nicht bündigen Flächen mit
Ausgleichskeil herstellen. Brücke für Fußgänger
(öffentliche Verkehrsfläche). Breite = alle
Grabenbreiten.
Einsatzort = Straße / Gehweg. Brücke während der
Bauzeit vorhalten, unterhalten, bei Bedarf umsetzen und
wieder beseitigen. Behelfsbrücke auf- und abdecken wird
nicht gesondert vergütet.
Menge: 15,000 St

#### Bereich 01.04 Baum- und Wurzelschutz

**01.04.1 Schutz f. Baumstamm herstellen**
Mantel mit Polsterung zum Schutz des Baumstammes vor
mechanischer Beschädigung herstellen und während der
Bauzeit unterhalten. Der Mantel darf den Baumstamm und
die Wurzelanläufe nicht berühren. Für alle
Stammumfänge.
Polsterung des Stammes nach Wahl des AN.
Mantel aus Brettern, Bohlen, lückenlos befestigen.
Mantelhöhe nach Erfordernis. Schutzmaterial nach
Beendigung der Bauarbeiten abbauen. Material wieder in
Eigentum des AN übernehmen und von der Baustelle
entfernen.
Menge: 10,000 St

**01.04.2 Wurzelschutzmaßnahmen Bäume**
Schutzmaßnahmen im Wurzelbereich nach Wahl AN unter
Beachtung der Vorschriften (DIN 18920, RAS-LG 4),
fachgerechtes Trennen der Wurzel (schneidend zu
durchtrennen), größere Schnittstellen glätten, Nachbehandlung mit Wundverschlußmittel (z.B. Wurzelwachs
oder gleichwertig), Arbeiten im Wurzelbereich sind in
möglichst kurzer Zeit durchzuführen, ggf. ist zu
wässern.
Alle Wurzelschutzmaßnahmen eines Baumes sind
als ein Stück zu kalkulieren. Im Bereich der Wurzeln
ist generell Handschachtung einzurechnen.
Verhinderung von Austrocknung der behandelten Wurzeln
durch Befeuchtung und Verfüllung des Grabenbereichs mit
durchlüftungsfähigem Verfüllmaterial.
Abrechnung auf Nachweis.
Menge: 10,000 St

**01.04.3 Wurzelsp. Lief. und einb., PEHD**
Wurzelsperre zum Schutz von Leitungen etc. liefern und
nach Angabe des AG höhenbündig in vorhandene
Leitungsgräben einbauen. Erforderliche, zusätzliche
Erdarbeiten im Leitungsgraben ausführen.
Wurzelsperre = Kunststoffplatten (PEHD), wurzelfest.
Einbautiefe parallel zur Leitung bis 2,50 m ab OK
Planum.
Höhe ca. 1,00 m, Stärke der Kunststoffplatte 15 mm.
Kunststoffplatten z.B. Fa. RootBarrier oder
gleichwertig.
Menge: 50,000 m²

#### Bereich 01.05 Koordinierungsmaßnahmen

**01.05.1 Bauablaufplan**
Vor Baubeginn ist ein detaillierter Bauablaufplan mit
dem zuständigen Bauüberwacher WAL-Betrieb abzustimmen.
Für die zeitliche Einordnung der Erstellung der
Hausanschluss-Leitungen sind die entsprechenden
Zuarbeiten des WAL-SW-Netzservice
netzservice@wal-betrieb.de einzuarbeiten und zu
berücksichtigen.
Der detaillierte Bauablaufplan ist dem SW-Netzservice
zuzusenden.
Menge: 2,000 St

**01.05.2 Koordinierungszuschlag Vermessungsleistungen**
Der Koordinierungszuschlag dient ausschließlich zur
Steuerung der Vermessungstätigkeiten im Rahmen der
durch den WAL veranlassten Baumaßnahme und gilt für die
Neuverlegung der SW-Kanäle und TW-Leitungen.

Inhalt der Koordinierungsleistungen:

- Alle telefonischen, häuslichen und Vor-Ort
Abstimmungen und Informationen zwischen Bau- und
Vermessungsfirma
- Beibringung aller zur Vermessung notwendigen
Tätigkeiten, wie z. B. das Setzen von Markierungen, das
Öffnen von Schächten, Erstellung von Schemaplänen und
Knotenpunktskizzen etc.
- Abnahme der Vermessungsleistungen
- Revidierter Projektplan mit aktualisierten
Sachinformationen. Der Bauleiter des AN (Bau- und
Montagefirma) informiert den Projektleiter Vermessung
der Rahmenvertragsfirma WAL Betrieb (Vermessungs- u.
Digitalisierfirma) rechtzeitig über den Beginn der
geplante Baumaßnahme. Die geplante Fertigstellung
einer Baumaßnahme oder deren Teilleistungen sind dem
Projektleiter Vermessung Rahmenvertragsfirma WAL
Betrieb mindestens 3 Tage vor Fertigstellung
schriftlich anzuzeigen. Zu Beginn der Tätigkeiten
werden durch den WAL Betrieb dem Bauunternehmen die
Ansprechpartner schriftlich mitgeteilt. Es ist durch
rechtzeitige Information an die Vermessungsfirma zu
gewährleisten, dass am offenen Graben gemessen werden
kann oder dass durch geeignete Mittel die Lage der
Leitungen signalisiert wird. Die Bauabnahme  (hier:
Teilleistung Vermessung) erfolgt grundsätzlich unter
Anwesenheit des Baustellenverantwortlichen AN und des
Projektleiters Vermessung der Rahmenvertragsfirma WAL -
Betrieb oder dessen Vertreter. Sie gilt als vollzogen,
wenn der Bauleiter Bau- und Montagefirma und der
Baustellenverantwortliche WAL-Betrieb den Vorabplot der
Vermessung schriftlich bestätigen.
Die Vermessungsabnahme hat grundsätzlich vor der
technischen Abnahme zu erfolgen. Die Bau- und
Montagefirma hat grundsätzlich die notwendigen
Sachinformationen der Anlageteile Haltungsgrafik aus
der TV-Befahrung, Grundstücksskizzen auf dem
revidierten Projektplan nach Erbringung der Leistungen
der Rahmenvertragsfirma WAL-Betrieb (Vermessungs-und
Digitalisierfirma) zeitnah zu erbringen. Finanzielle
Forderungen Dritter, die auf Grund fehlender
Abstimmungen durch die Bau- und Montagefirma verursacht
werden, gehen ausschließlich zu Lasten der Bau- und
Montagefirma. Der AG und auch die vom AG beauftragte
Vermessungsfirma wird von jeglichen Forderungen
freigestellt.
Menge: 1,000 psch

**01.05.3 Koordinierung SW-Netzservice TV / Druckprüfung**
Die Durchführung der Kamerabefahrung und Druckprobe für
die SW-Haltungen sind durch den WAL-B auszuführen und
lediglich durch den AN zu koordinieren.
Die Koordinierung umfasst:

1) Angaben über
  a) Haltungszahl
  b) Haltungslängen
  c) Schachtanzahl

2) Terminliche Abstimmungen 14 Tage im Voraus mit
WAL-Betrieb Herr Martin Günther (03573 803 300 oder
0160 53 52 950)

3) Sicherstellung der Anfahrmöglichkeit mit
Kleintransporter (verdichteter, tragfähiger Untergrund)

4) Es ist sicherzustellen, dass sich die Anlagen in
einem sauberen, prüfbaren Zustand befinden.

5) Für alle eventuellen Nachprüfungen ist ebenfalls der
WAL-Betrieb zu binden. Jede zusätzliche Anfahrt ist
kostenpflichtig !
Menge: 1,000 psch

**01.05.4 Koordinierung TW-Netzservice Hausanschlüsse**
Die Herstellung der TW-Hausanschlussleitungen liegen in
Verantwortung des TW-Netzservice WAL Betrieb. Für die
zeitliche Einordnung und Koordinierung des
TW-Netzservice erhält das Bauunternehmen eine pauschale
Aufwandsentschädigung. Die Leistungen des
TW-Netzservice sind in den Bauablauf einzubinden und
vorher abzustimmen. Grundsätzlich kann mit der
Herstellung von etwa einem Hausanschluss pro Tag
gerechnet werden.

Während der Bauphase der Hausanschlüsse hat der AN dem
Netzservice WAL-B entsprechende Lagerkapazitäten auf
seiner BE-Fläche zur Verfügung zu stellen. Auch die
Mitbenutzung der Baustellentoilette ist zu
gewährleisten. Vor Aufnahme der Arbeiten an den
Hausanschlüssen ist durch den AN eine
Baustelleneinweisung mit unten aufgeführtem
Ansprechpartner WAL-B durchzuführen.

Eine entsprechende Bauzeitunterbrechung für den
Zeitraum der Hausanschlussherstellung ist
einzukalkulieren und jegliche Vorhaltekosten
entsprechend einzuplanen.

Anspechpartner :

Herr Diener
Mail: netzservice@wal-betrieb.de
Tel: 03573 803 185

(Enthält alle telefonischen, häuslichen und Vor-Ort
Abstimmungen und Informationen  zwischen Baubetrieb und
TW-Netzservice)

Seestraße A: 6 Hausanschlüsse
Seestraße B: 7 Hausanschlüsse
Seestraße C: 4 Hausanschlüsse
Menge: 1,000 Psch

**01.05.5 Koordinierung TW-Netzservice An- und Abstellarbeiten**
Für die Außer- und Inbetriebnahmen der
Trinkwasserleitungen (auch Abschnittsweise) ist
lediglich die Koordinierung des AN mit dem Netzservice
WAL-B durchzuführen.

Ansprechpartner:

Herr Thomas Lode
Mail: netzservice@wal-betrieb.de
Tel: 03573 803 502

zwingend erforderlich.

Hierzu sind entsprechende Abstimmungen VOR Baubeginn zu
treffen, auf deren Grundlage der Netzservice direkt
durch den Wasserverband mit der Durchführung der
Arbeiten beauftragt wird.

Zur Außer- bzw. Inbetriebnahme für Ein- und Umbindungen
ist die Vorlage einer bestandenen Hygieneprobe zwingend
erforderlich. Erst danach kann eine Wasserabsage und
Kundeninformation erfolgen. Hierzu benötigt der WAL-B
eine Vorlaufzeit von 3 Tagen. Dies ist in der
Koordinierung einzukalkulieren.

Dem AN obliegt demnach lediglich die Koordinierung und
Abstimmung der Vorgehensweise mit dem Netzservice.
Menge: 1,000 Psch

**01.05.6 Koordinierung Baumsachverständiger**
Der Koordinierungszuschlag ist für die Abstimmung mit
dem Baumsachverständigen bzw. der unteren
Naturschutzbehörde zur erforderlichen
Durchführung ökologischer Maßnahmen. In den EP sind
alle hieraus resultierenden Mehraufwendungen,
Stillstandszeiten, Abstimmungen und Steuerungen mit vom
AG beauftragter Firma einzurechnen. Die geforderte
Fachfirma wird durch den AG direkt beauftragt und
benannt.

Der Baumsachverständige mussbei den Handschachtungen im
Teilbereich Seestraße B im Bereich der Bäume anwesend
sein.
Menge: 1,000 psch

**01.05.7 Koordinierung Müllabfuhr**
Müllabfuhr gewährleisten.
Transport und Rücktransport aller anfallenden
Mülltonnen der durch die Baumaßnahme beeinflussten
Grundstücke entsprechend dem Entleerungszyklus (im
Regelfall 14-tägig) und unter Berücksichtigung des
Bauablaufes.
Mit dem entsprechenden Entsorger ist bei Bedarf ein
provisorischer Sammelplatz festzulegen.
Alle notwendigen Erkundigungen über Abfuhrtermine und
weitere Abstimmungen mit dem Entsorger sind durch den
AN durchzuführen.
Max. Transportentfernung bis 200m.
Die Vergütung erfolgt anteilig zum Baufortschritt.
Menge: 1,000 psch

**01.05.8 Bauakte und Baustellendokumentation**
Erstellung einer Bauakte gemäß Anforderungen des AG.
Die Bauakte ist zeitnah nach Fertigstellung der
Baumaßnahme, möglichst vor Abnahme dem AG ohne weitere
Weisung zu übergeben. Ausführung 1-fach im Ordner.

Die Bauakte enthält alle erforderlichen Nachweise,
Lieferscheine, Bautagesberichte, Materialzertifikate,
statische Berechnungen, Vermessungsunterlagen,
Verdichtungsnachweise, Druck- und Hygieneproben,
Skizzen der Hausanschlussleitungen Trinkwasser und
Schmutzwasser, Bohrprotokolle, Knotenpunktzeichnungen,
Kamerabefahrungen und Fotodokumentation sowie die
Fachbauleitererklärung u.ä.
Menge: 1,000 psch

#### Bereich 01.06 Vermessung und Bestandsunterlagen

**01.06.1 Koordinierung Erstabsteckung**
nur Aufwand für Koordinierung der Erstabsteckung und
der
Sicherung der Trassenhauptpunkte kalkulieren,
das Vermessungsbüro wird vom AG beauftragt.
Menge: 1,000 Psch

**01.06.2 Koordinierung Höhenfestpunkt**
nur Aufwand für Koordinierung zur Herstellung von
Höhenfestpunkten im Baufeld,
das Vermessungsbüro wird vom AG beauftragt.
Menge: 1,000 Psch

### Titel 06 Stundenlohnarbeiten

*Hinweis*
Durchführung von Stundenlohnarbeiten
bei Bedarf.
Vor Beginn der Arbeiten ist die
Genehmigung des AG
einzuholen. Stundenlohnarbeiten sind nur
auf Anweisung
des AG auszuführen.
Stundenaufstellungen sind dem AG
wöchentlich zur Unterschrift vorzulegen.
Nicht
unterschriebene
Stundenlohnaufstellungen werden bei der
Rechnungsprüfung nicht anerkannt.  Auf
allen
Aufstellungen ist der Zweck, der Ort und
das Datum der
Ausführung aufzuführen.

#### Bereich 06.01 Stundenlohn Personal

*Hinweis*
Für angeordnete Stundenlohnarbeiten für Personal werden
folgende Positionen angenommen und wie folgt angeboten:

Die Verrechnungssätze sind unter Beachtung der
preisrechtlichen Vorschriften ermittelt und enthalten
alle Zuschläge für Gemeinkosten, Sozialkassenbeiträge,
vermögenswirksame Leistungen usw. sowie Lohn- und
Gehaltsnebenkosten (Wegegelder, Auslösung, Fahrtkosten
etc.).

Zuschläge für Nacht-, Samstags- und Feiertagsarbeit
sind jedoch nicht eingerechnet und werden gesondert
berechnet.

Pro 15 Arbeitsstunden wird nur 1 Aufsichtsstunde
vergütet.

**06.01.1 Polier**
*** Bedarfsposition ohne GB
Für evtl. erforderliche Arbeiten, die nicht im
Leistungsverzeichnis erfaßt sind und gegen Nachweis zur
Ausführung kommen, werden wie folgt berechnet:
Polier
Menge: 1,000 h

**06.01.2 Schachtmeister**
*** Bedarfsposition ohne GB
Für evtl. erforderliche Arbeiten, die nicht im
Leistungsverzeichnis erfaßt sind und gegen Nachweis zur
Ausführung kommen, werden wie folgt berechnet:
Schachtmeister (Polier)
Menge: 1,000 h

**06.01.3 Vorarbeiter**
*** Bedarfsposition ohne GB
Für evtl. erforderliche Arbeiten, die nicht im
Leistungsverzeichnis erfaßt sind und gegen Nachweis zur
Ausführung kommen, werden wie folgt berechnet:
Vorarbeiter
Menge: 1,000 h

**06.01.4 Spezialfacharbeiter**
*** Bedarfsposition ohne GB
Für evtl. erforderliche Arbeiten, die nicht im
Leistungsverzeichnis erfaßt sind und gegen Nachweis zur
Ausführung kommen, werden wie folgt berechnet:
Spezialfacharbeiter
Menge: 1,000 h

**06.01.5 Facharbeiter**
*** Bedarfsposition ohne GB
Für evtl. erforderliche Arbeiten, die nicht im
Leistungsverzeichnis erfaßt sind und gegen Nachweis zur
Ausführung kommen, werden wie folgt berechnet:
Facharbeiter
Menge: 1,000 h

**06.01.6 Landschaftsgärtner**
*** Bedarfsposition ohne GB
Für evtl. erforderliche Arbeiten, die nicht im
Leistungsverzeichnis erfaßt sind und gegen Nachweis zur
Ausführung kommen, werden wie folgt berechnet:
Landschaftsgärtner
Menge: 1,000 h

**06.01.7 Gartenarbeiter**
*** Bedarfsposition ohne GB
Für evtl. erforderliche Arbeiten, die nicht im
Leistungsverzeichnis erfaßt sind und gegen Nachweis zur
Ausführung kommen, werden wie folgt berechnet:
Gartenarbeiter
Menge: 1,000 h

**06.01.8 Helfer**
*** Bedarfsposition ohne GB
Für evtl. erforderliche Arbeiten, die nicht im
Leistungsverzeichnis erfaßt sind und gegen Nachweis zur
Ausführung kommen, werden wie folgt berechnet:
Helfer
Menge: 1,000 h

**06.01.9 Lehrling**
*** Bedarfsposition ohne GB
Für evtl. erforderliche Arbeiten, die nicht im
Leistungsverzeichnis erfaßt sind und gegen Nachweis zur
Ausführung kommen, werden wie folgt berechnet:
Lehrling
Menge: 1,000 h

**06.01.10 Zuschlag für Nachtarbeit**
*** Bedarfsposition ohne GB
Für evtl. erforderliche Nachtarbeiten, die nicht im
Leistungsverzeichnis erfaßt sind und gegen Nachweis zur
Ausführung kommen, werden berechnet.
Verschiedene Lohngruppen als Mittelpreis einer Person
innerhalb einer Kollonne.
Menge: 1,000 h

**06.01.11 Zuschlag für Sonn- und Feiertagsarbeit**
*** Bedarfsposition ohne GB
Für evtl. erforderliche Sonn- und Feiertagsarbeiten,
die nicht im Leistungsverzeichnis erfaßt sind und gegen
Nachweis zur Ausführung kommen, werden berechnet.
Verschiedene Lohngruppen als Mittelpreis einer Person
innerhalb einer Kolonne.
Menge: 1,000 h

#### Bereich 06.02 Stundenlohn Geräte

*Hinweis*
Für angeordnete Stundenlohnarbeiten für Geräte werden
folgende Positionen angenommen und wie folgt angeboten:

Die Verrechnungssätze sind unter Beachtung der
preisrechtlichen Vorschriften ermittelt und enthalten
alle Zuschläge für Gemeinkosten, Lohnkosten für
notwendiges Fachpersonal, dessen Sozialkassenbeiträge,
vermögenswirksame Leistungen usw. sowie Lohn- und
Gehaltsnebenkosten (Wegegelder, Auslösung, Fahrtkosten
etc.), Transportaufwendungen, Betriebs- und
Schmierstoffe etc.
Zuschläge für Nacht-, Samstags- und Feiertagsarbeit
sind jedoch nicht eingerechnet.

**06.02.1 Planierraupe**
*** Bedarfsposition ohne GB
Für evtl. erforderliche Arbeiten, die nicht im
Leistungsverzeichnis erfaßt sind und gegen Nachweis zur
Ausführung kommen, werden berechnet für:
Planierraupe
Menge: 1,000 h

**06.02.2 Bagger Löffelinhalt bis 0,5 m3**
*** Bedarfsposition ohne GB
Für evtl. erforderliche Arbeiten, die nicht im
Leistungsverzeichnis erfaßt sind und gegen Nachweis zur
Ausführung kommen, werden berechnet für:
Bagger Löffelinhalt bis 0,5 m3
Menge: 1,000 h

**06.02.3 Bagger Löffelinhalt bis 1,0 m3**
*** Bedarfsposition ohne GB
Für evtl. erforderliche Arbeiten, die nicht im
Leistungsverzeichnis erfaßt sind und gegen Nachweis zur
Ausführung kommen, werden berechnet für:
Bagger Löffelinhalt bis 1,0 m3
Menge: 1,000 h

**06.02.4 Lader bis 90 PS**
*** Bedarfsposition ohne GB
Für evtl. erforderliche Arbeiten, die nicht im
Leistungsverzeichnis erfaßt sind und gegen Nachweis zur
Ausführung kommen, werden berechnet für:
Lader bis 90 PS
Menge: 1,000 h

**06.02.5 Lader über 90 PS**
*** Bedarfsposition ohne GB
Für evtl. erforderliche Arbeiten, die nicht im
Leistungsverzeichnis erfaßt sind und gegen Nachweis zur
Ausführung kommen, werden berechnet für:
Lader über 90 PS
Menge: 1,000 h

**06.02.6 Kompressor mit Hammer**
*** Bedarfsposition ohne GB
Für evtl. erforderliche Arbeiten, die nicht im
Leistungsverzeichnis erfaßt sind und gegen Nachweis zur
Ausführung kommen, werden berechnet für:
Kompressor mit Hammer
Menge: 1,000 h

**06.02.7 Rüttelwalze**
*** Bedarfsposition ohne GB
Für evtl. erforderliche Arbeiten, die nicht im
Leistungsverzeichnis erfaßt sind und gegen Nachweis zur
Ausführung kommen, werden berechnet für:
Rüttelwalze z.B. Bomag BW 80
Menge: 1,000 h

**06.02.8 Rüttelplatte**
*** Bedarfsposition ohne GB
Für evtl. erforderliche Arbeiten, die nicht im
Leistungsverzeichnis erfaßt sind und gegen Nachweis zur
Ausführung kommen, werden berechnet für:
Rüttelplatte z.B. AT 5000, AT 2000
Menge: 1,000 h

**06.02.9 Wackelstampfer**
*** Bedarfsposition ohne GB
Für evtl. erforderliche Arbeiten, die nicht im
Leistungsverzeichnis erfaßt sind und gegen Nachweis zur
Ausführung kommen, werden berechnet für:
Wackelstampfer
Menge: 1,000 h

**06.02.10 Statische Walze 12 t**
*** Bedarfsposition ohne GB
Für evtl. erforderliche Arbeiten, die nicht im
Leistungsverzeichnis erfaßt sind und gegen Nachweis zur
Ausführung kommen, werden berechnet für:
Statische Walze 12 t
Menge: 1,000 h

**06.02.11 Grader**
*** Bedarfsposition ohne GB
Für evtl. erforderliche Arbeiten, die nicht im
Leistungsverzeichnis erfaßt sind und gegen Nachweis zur
Ausführung kommen, werden berechnet für:
Grader
Menge: 1,000 h

**06.02.12 LKW Kipper, Allrad, 5t Nutzlast**
*** Bedarfsposition ohne GB
Für evtl. erforderliche Arbeiten, die nicht im
Leistungsverzeichnis erfaßt sind und gegen Nachweis zur
Ausführung kommen, werden berechnet für:
LKW Allrad-Kipper 5t Nutzlast
Menge: 1,000 h

**06.02.13 LKW Kipper, Allrad, 8t Nutzlast**
*** Bedarfsposition ohne GB
Für evtl. erforderliche Arbeiten, die nicht im
Leistungsverzeichnis erfaßt sind und gegen Nachweis zur
Ausführung kommen, werden berechnet für:
LKW Allrad-Kipper 8t Nutzlast
Menge: 1,000 h

**06.02.14 LKW Kipper, Allrad, 16t Nutzlast**
*** Bedarfsposition ohne GB
Für evtl. erforderliche Arbeiten, die nicht im
Leistungsverzeichnis erfaßt sind und gegen Nachweis zur
Ausführung kommen, werden berechnet für:
LKW Allrad-Kipper 16t Nutzlast
Menge: 1,000 h

**06.02.15 Transporter (bzw. Kleinbus)**
*** Bedarfsposition ohne GB
Für evtl. erforderliche Arbeiten, die nicht im
Leistungsverzeichnis erfaßt sind und gegen Nachweis zur
Ausführung kommen, werden berechnet für:
Transporter oder Kleinbus
Menge: 1,000 h

**06.02.16 Notstromaggregat**
*** Bedarfsposition ohne GB
Für evtl. erforderliche Arbeiten, die nicht im
Leistungsverzeichnis erfaßt sind und gegen Nachweis zur
Ausführung kommen, werden berechnet für:
Notstromaggregat
Menge: 1,000 h

**06.02.17 Motorsäge, Boschhammer**
*** Bedarfsposition ohne GB
Für evtl. erforderliche Arbeiten, die nicht im
Leistungsverzeichnis erfaßt sind und gegen Nachweis zur
Ausführung kommen, werden berechnet für:
Motorsäge oder Boschhammer
Menge: 1,000 h

**06.02.18 Schneid- und Schweißgeräte**
*** Bedarfsposition ohne GB
Für evtl. erforderliche Arbeiten, die nicht im
Leistungsverzeichnis erfaßt sind und gegen Nachweis zur
Ausführung kommen, werden berechnet für:
Schneid- und Schweißgeräte
Menge: 1,000 h

USt %: 19,00
